# Erweiterung Grundschule St. Engelbert Brilon
Angebotsaufforderung (GAEB 90, DA83)
DV-Nummer: BRISE
Währung: EUR

## Rohbau
Datum: 10.07.26

*Hinweis*
Es wird ausdrücklich darauf hingewiesen,
dass alle Angaben zu Baustoffen,
Bauteilen und Bauteilkomponenten
aufgrund der KfW-Förderung und der
dafür erforderlichen Ökobilanz
unverändert umzusetzen sind. Ergeben
sich aus dem Planungs- und Bauprozess
Änderungen, insbesondere im Hinblick
auf Materialität, Mengen und Massen,
sind diese mit dem Auftraggeber im
Vorfeld abzustimmen und durch diesen
freizugeben. Auch Änderungen mit
Auswirkungen auf die Nettoraumfläche
nach DIN 277 sind mitzuteilen.

### Titel 01 Baustelleneinrichtung

*Hinweis*
Der Baustelleneinrichtungsplan ist zu
berücksichtigent. Die
vorh. Platzverhältnisse sind bei der Ausführung und
Kalkulation
zu beachten.
Das gilt auch für Baumschutzbereiche etc.

**01.0001 Baustelleneinrichtung**
(siehe Baustelleneinrichtungsplan)
Baustelleneinrichtung des Auftragnehmers mit allen zur
Durchführung der ausgeschriebenen Leistungen im
vorgegebenen Zeitrahmen notwendigen Einrichtungen,
Maschinen, Werkzeugen u.ä., soweit sie nicht im
Leistungsverzeichnis gesondert ausgeschrieben sind..
Hierzu gehören auch Kräne, Gerüste, Hubsteiger,
Sicherheitsmaßnahmen o.ä., die für die eigenen
Leistungen erforderlich sind.
Weiterhin ist es Sache des Auftragnehmers, alle für
seine Leistung erforderlichen Energien, Wasser u.a.
heranzuschaffen einschl. Verteilereinrichtungen,
Verbrauch etc.,
soweit sie nicht im Leistungsverzeichnis gesondert
ausgeschrieben
Menge: 1,000 psch

**01.0002 Baustraßen und -wege herstellen**
aus Mineralgemisch 0/42 bis 0/56, kein RC.
Die Baustraßen und -wege werden nach Fertigstellung
anderer
Gewerke bauseitig durch den Aussenanlagenbauer zurück
gebaut.
Menge: 8,000 m³

**01.0003 Geotextil-Vlies verlegen.**
Geotextil-Vlies unter der Schotterschicht verlegen.
Das Geotextil-Vlies wird nach Fertigstellung anderer
Gewerke
bauseitig durch den Aussenanlagenbauer zurück gebaut.
Menge: 425,000 m²

**01.0004 Lager- und Bewegungsflächen Schulhof herstellen**
aus Mineralgemisch 0/42er bis 0/56er Körnung, kein RC.

Ausbau und Entfernen des Materials durch den
Freianlagenbauer.
Menge: 120,000 m³

**01.0005 WC-Container Handwerker/innen**
mit 2 H-WC, 2 Urinalen, 1 Duschplatz, 5 Waschbecken und
einem Damen-Abteil mit 1 WC und 1 Waschbecken,
Abmessungen ca. 6 x 3 m, beheizt und beleuchtet,
mit Anschluss an bauseits vorhandene Wasser- und
Abwasserleitung (Entfernung ca. 20 m),
liefern, aufstellen und wieder entfernen,
Einschl. arbeitstägliche Reinigung, Ver- und
Entsorgung.
Einschl. Versicherung und Haftungsbefreiung gegen
Brand, Diebstahl, Blitzschlag, Sturm und Hagel,
Grundstandzeit 4 Wochen.
Menge: 1,000 St

**01.0006 WC-Container Handwerker/innen vorhalten**
für Vorhaltung je angefangene Woche,
einschl. Versicherung und Haftungsbefreiung gegen
Brand, Diebstahl, Blitzschlag, Sturm und Hagel,
einschl. täglicher Reinigung, Ver- und Entsorgung.
Menge: 50,000 St

**01.0007 Baustromverteiler 63A**
einschl. Baustromzähler (Baustromanschluss erfolgt
bauseits),
aufstellen, vorhalten, warten und entfernen,
einschl. aller Anschlußgebühren.
Anschlussverteilerschrank nach Norm DIN VDE 0100-704
stabiles Gehäuse aus verzinktem Stahlblech mit
witterungsbeständiger Pulverbeschichtung IP44,
schwenkbare Kranösen, Türfallriegel mit eingebauter
Rückzugsfeder, ergonomische Griffe, verzinktem
Untergestell
und außenliegender Erdungsklemme, Zählerfeld IP54 mit
Iso-Gehäuseabdeckungen mit plombierbaren
Schnellverschlüssen,
eingangsseitig NH-00 Lasttrennschalter 3-polig mit
Sicherungen,
Anschlussquerschnitt 6-35mm², Knebel-Hauptschalter
3-polig
und
Sicherungselement Diazed D III, komplett vorverdrahtet

1x Drehstrommesseung 63A, gem. TAB des EVU

Merkmale mind.:
6 St. Schuko-Steckdosen 230V/16A mit Klappdeckel
2 St. CEE-Steckdosen 5x16A 6h 400V mit Klappdeckel
1 St. CEE-Steckdose 5x32A 6h 400V mit Klappdeckel
1 St. CEE-Steckdose 5x63A 6h 400V mit Klappdeckel

Absicherung mind.:
3 St. Automaten 1xC16A
2 St. Automaten 3xC16A
1 St. Automat 3xC32A
1 St. Allstromsensitiver FI-Schutzschalter 4x63/0,03A
Typ B
1 St. Allstromsensitiver FI-Schutzschalter 4x63/0,3A
Typ B

Grundstandzeit 4 Wochen.
Menge: 1,000 St

**01.0008 Baustromverteiler vorhalten**
für Vorhaltung je angefangene
Woche.
Menge: 50,000 St

**01.0009 Baustromverteiler umsetzen**
Der Baustromverteiler muss durch den Bauablauf bei
Bedarf
umgesetzt werden.Umsetzung nach Vorgabe AG in
Abstimmung mit AN.
Menge: 1,000 St

**01.0010 Bauwasserverteiler**
in geschlossenem, abschließbarem Schrank,
mit ausreichend Zapfstellen (mind. 4) in versch.
Gößen, jeweils per Vierkantschlüssel absperrbar,
aufstellen, vorhalten, warten und entfernen,
einschl. aller Anschlußgebühren.

Grundstandzeit 4 Wochen.
Menge: 1,000 St

**01.0011 Bauwasserverteiler vorhalten**
für Vorhaltung je angefangene
Woche.
Menge: 50,000 St

**01.0012 Bauwasserverteiler umsetzen**
Der Bauwasserverteiler muss durch den Bauablauf bei
Bedarf
umgesetzt werden.Umsetzung nach Vorgabe AG in
Abstimmung mit AN.
Menge: 1,000 St

**01.0013 Bauzaun, offen**
Mobilzaun mit verzinktem, profilierten Schweißgitter
und Betonfuß.
Alle Elemente sind untereinander fest zu verschrauben,
liefern, aufsetzen, einschl. entfernen

Grundstandzeit 4 Wochen.
Menge: 260,000 m

**01.0014 Bauzaun, offen, vorhalten**
für Vorhaltung je angefangene
Woche.
Menge: 13000,000 mWo

**01.0015 Einfahrtstor in Bauzaun, zweiflügelig**
Durchgangsbreite 4,20 m, Torelemente verstärkt,
einschl. integriertem Schloßkasten mit Doppelschließung
2x PZ-vorgerichtet (1x Baustellenschließung,
1x Feuerwehrschließung), einschl. entfernen.

Grundstandzeit 4 Wochen.
Menge: 2,000 St

**01.0016 Bautor vorhalten**
für Vorhaltung je angefangene
Woche.
Menge: 100,000 St

**01.0017 Schalung Fenster-/ Türöffnungen**
an Fensterflächen von ca. 1 m2 bis ca. 5 m2 zum Schutz
vor
Einbrüchen o.ä.
Rahmenkonstruktionen mit Spanplatten V100, einschl.
Entfernen.
Menge: 10,000 m²

**01.0018 Schalung Fensteröffnungen vorhalten**
Der Fertigstellungstermin der eigenen Leistungen ist
zwei
Wochen im Voraus schriftlich anzuzeigen, für
verlängerte
Vorhaltung je angefangene Woche über Grundstandzeit
hinaus.
Menge: 80,000 m²Wo

**01.0019 Offene Wasserhaltung**
mittels Drainagerohren und Pumpschächten mit
Pumpengesenk
zur Ableitung Tageswasser,
einschl. der erforderlichen Pumpen, Schächte und
Ableitungen,
Einrichten, Unterhalten und Entfernen,
Vorhaltung bis Fertigstellung des Rohbaus.
Zusätzlich ist ein frei entwässernder Graben zur
Talseite
herzustellen.
Menge: 1,000 psch

**01.0020 Staub- und Schutzwände innen**
Holzrahmen mit Folienbespannung in unterschiedlichen
Größen
herstellen, staubdicht an die umliegenden Bauteile
anschließen.
Nach der Vorhaltezeit entfernen und abfahren.

Grundstandzeit 4 Wochen.
Menge: 10,000 m²

**01.0021 Staub- und Schutzwände innen vorhalten**
für Vorhaltung je angefangene
Woche.
Menge: 500,000 m²Wo

**01.0022 Staub- und Schutzwände innen feuerbeständig**
in unterschiedlichen Größen herstellen und staubdicht
an die
umliegenden Bauteile anschließen.
Die Konstruktion bleibt dem AN überlassen.
Nach der Vorhaltezeit entfernen und entsorgen.

Grundstandzeit 4 Wochen.
Menge: 28,000 m²

**01.0023 Staub- und Schutzwände innen feuerbeständig vorhalten**
für Vorhaltung je angefangene Woche.
Menge: 1400,000 m²Wo

**01.0024 Baustraße o.Ä. nachschottern, ohne Nullanteile**
bei vorh. Baustraße
Schotterlöcher, Pfützen o.Ä. mit Schotter ohne
Nullanteile (2/45
oder 8/45), auf besondere Anweisung des AG
nachschottern.
Menge: 25,000 m²

### Titel 02 Abbrucharbeiten

*Hinweis*
Bei den Abbrucharbeiten sind in die
Einheitspreise alle Kosten für Abtransport,
einschl. aller Kippgebühren
einzurechnen, wenn dies in der Pos. nicht abweichend
beschrieben ist.

**02.0001 Rückbau Verkehrsinsel**
Diese besteht aus einer Einschnürung der Straße.
Rückbau auf der dem Schulgebäude zugewandten Seite.
Die Verkehrsinsel besteht aus einer
Randsteineinfassung,
einem Baum, zwei Pfosten mit Verkehrsschildern und
Oberboden mit Begrünung.
Den Baum gemäß Angabe AG auf dem Schulgrundstück
einpflanzen.
Die Randsteine zu einer etwa 2 km entfernten
Lagerstelle
abfahren.
Den Oberboden zu einer Kippe abfahren
Menge: 1,000 psch

**02.0002 Rückbau Straßenabsperrung**
bestehend aus 3 Pollern mit Kette.
Poller einschl. Fundament ausbauen und zu einem etwa 2
km
entfernten Grundstück abfahren.
Die Fundamentlöcher mit verdichtungsfähigem Kies
verfüllen,
verdichten und mit einer Asphaltschicht verschließen.
Menge: 1,000 psch

**02.0003 Vorhandenes Pflaster aufnehmen**
Das vorh. Pflaster einschl. Unterbau aufnehmen,
abfahren und
entsorgen.
Menge: 25,000 m²

**02.0004 Mauerwerk mit Putzschicht abbrechen d = 65cm, UG**
Mauerwerk im Bereich des neuen Aufzugschachtes
abbrechen
im UG Bestandsbau. Zum Anschluss des Neubaus an den
Bestand.
Höhe ca. 3,40m
Einschl. Putz, Gesimse o.ä.
Einschl. sauberem Trennen vom bestehenden Mauerwerk.
Im UG einschl. der Bruchsteinfassade.
Dicke im UG ca. 65 cm
Menge: 7,000 m²

**02.0005 Mauerwerk mit Putzschicht abbrechen, d = 50cm, EG**
Mauerwerk im Bereich des neuen Aufzugschachtes und des
Verbindungsganges abbrechen im EG Bestandsbau. Zum
Anschluss des Neubaus an den Bestand.
Höhe ca. 3,40m
Einschl. Putz, Gesimse o.ä.
Einschl. sauberem Trennen vom bestehenden Mauerwerk.
Dicke im EG ca. 50 cm
Menge: 10,000 m²

**02.0006 Mauerwerk mit Putzschicht abbrechen, d = 38cm, 1.+2.OG**
Mauerwerk im Bereich des neuen Aufzugschachtes und des
Verbindungsganges abbrechen im 1.OG und 2.OG
Bestandsbau. Zum Anschluss des Neubaus an den Bestand.
Höhe ca. 3,40m
Einschl. Putz, Gesimse o.ä.
Einschl. sauberem Trennen vom bestehenden Mauerwerk.
Dicke im 1.+ 2.OG ca. 38 cm.
Menge: 49,000 m²

**02.0007 Fenster ausbauen ca. 1,1 x 1,5 m**
Fenster, Größe ca. 1,1 x 1,5 m, im Bereich des neuen
Aufzugschachtes ausbauen.
Einschl. Entsorgung
Menge: 2,000 St

**02.0008 Fenster ausbauen ca. 2,5 x 2,0 m**
Fenster, Größe ca. 2,5 x 2,0 m, im Bereich des neuen
Aufzugschachtes und Verbindungsganges ausbauen.
Einschl. Entsorgung
Menge: 5,000 St

### Titel 03 Baumschutz

*Hinweis*
Das Abreißen von Ästen aus der Unterkrone mit
entsprechend
großen Baggern/Baugeräten ist zu vermeiden. Die
Dimensionierung der
Baumaschinen/-geräte ist anzupassen
Der Wurzelbereich darf nicht mit schweren Geräten
befahren
werden.
Vergütet werden ausschließlich zu erhaltende
Baumbestände,
die nicht im Zuge der Baumaßnahme gefällt werden.

**03.0001 Baum Ummantelung 0,50 bis 1,00 m MM**
Baumschutz, bestehend aus Ummantelung mit Stroh- oder
Rohrmatten innen und Holzverschalung o. ä. außen, an
vom AG
bezeichneten Bäumen im Baustellenbereich anbringen,
unterhalten und entfernen. Der Stammdurchmesser wird
1,00 m
über dem Boden gemessen.
70 v. H. des Preises werden nach Anbringen, der Rest
nach
Entfernen des Baumschutzes berechnet. Stammdurchmesser
über 0,50 bis 1,00 m, Ummantelung ca. 3,00 m hoch.
Grundstandzeit 4 Wochen
Menge: 3,000 St

**03.0002 Baumschutz vorhalten**
über Grundstandzeit hinaus.
Menge: 150,000 Wo

**03.0003 Baum Wurzelbehandlung**
Wurzelbehandlung bei kurzzeitiger Aufgrabung ohne
Wurzelvorhang.

Abgrabungstiefe bis 1,5 m.
Stammdurchmesser 1 m über Gelände : ca. 80cm

Boden im Wurzelbereich von Bäumen nach Unterlagen des
AG
aufnehmen, Verletzungen der Wurzeln vermeiden.
Unvermeidliche Wurzelabtrennungen bei Sichtung Melden
und
nach Freigabe mit glattem Schnitt durchführen.
Schnitt-, Bruch-
und Schürfwunden glatt schneiden. Boden von Hand
abtragen.
Ausführung in nicht zusammenhängenden Teilstücken.
Menge: 12,000 m

### Titel 04 Kampfmittelsondierung

*Hinweis*
Auf Grund der drei zu schützenden Bäume ist ein Verbeu
notwendig. Deshalb muss mm Bereich des Schulhofes vorab
eine Kampfmittelsondierung durchgeführt werden.

Durch folgende Schichten muss die Sondierung erfolgen
Schicht Ia: Platzbefestigung, 1 bis 4cm
Schicht Ib: Oberboden, 38 bis 43cm
Schicht IIa: Lehm, 77 bis 83cm
Schicht IIb: Verlehmter Kalksteinbruch, 88 bis 324cm
Schicht III: Grundgebirge, 100 bis 200cm

Siehe Anhang Bodengutachten

Im Bereich des Schulhofes hat bereits Ende 2025 eine
Flächenüberprüfung statt gefunden. Es wurde eine
geomagnetische Oberflächendetektion durchgeführt. Für
gewisse Bereiche wurden keine Hinweise auf eine
Kampfmittelbelastung festgestellt. Jedoch in anderen
Teilbereichen sind die Messdaten aufgrund
ferromagnetischer
Störeinflüsse nicht eindeutig auswertbar, sodass hier
keine
Aussagen über eine mögliche Kampfmittelbelastung im
Untergrund getroffen werden kann.
Entsprechend ist eine Sondierung für den Verbau
notwendig.

Siehe Anhang Flächenüberprüfung

**04.0001 Baustelleneinrichtung Kampfmittelsondierung**
Baustelleneinrichtung und -räumung für den Einbau von
lotrechten Kampfmittelsondierbohrungen, für ein Gerät
inkl.
Messgeräte und Messtechniker.
Menge: 1,000 St

**04.0002 Kampfmittelsondierungsbohrungen herstellen mit Sondierung und Auswertung**
Lotrechte Kampfmittelsondierbohrung gemäß bauseitiger
Vorgabe bis zu 8,00m tief unter Geländeoberkante in
Böden der
Klasse 3-7 einbohren oder spülen inkl. Einmessen und
Kennzeichnen des Bohrlochrasters.
Einbau der Verrohrung mit einem Kunststoffrohr.
Sondierrohre verbleiben im Eigentum des AN und werden
wieder gezogen.
Sondierung mittels Vertikal-Gradiometer
(1-Achs-Gradiometer)
Vollständige Verfüllung des Bohrlochs durch eine
kontinuierliche
Verfüllung mit dem Ziehen der Verrohrung. Ein möglichst
lagenweiser Einbau muss ausgeführt werden.
Abschließende Auswertung und Bewertung der Messungen
und
Dokumentation der Bohrlochsondierung inkl.
Auswerttabelle und
georeferenzierter Plan.
Menge: 17,000 St

### Titel 05 Verbauarbeiten

*Hinweis*
herstellen. Die Verbauarbeiten für den Neubau werden im
Bereich der zuschützenden Bäume durchgeführt. Siehe
hierzu
auch Titel 03 Baumschutz. Die Baugrube in dem Bereich
ist ca.
3,50m tief.

**05.0001 Baustelleneinrichtung EInbau Träger-Bohlen-Verbau**
Baustelleneinrichtung und -räumung für den Einbau der
Träger
mittels Borhverfahren
Menge: 1,000 psch

**05.0002 Baustelleneinrichtung Außbau Träger-Bohlen-Verbau**
Baustelleneinrichtung und -räumung für den Außbau der
Träger
mittels Vibration.
Menge: 1,000 psch

**05.0003 Träger-Bohlen-Verbau**
freistehender Trägerbohlwandverbau für eine Baugrube
mit
Arbeitsraum herstellen, bei horizontalem
Geländeverlauf hinter
dem Verbau, Einbohren der Träger mit der
Endlosschnecke in
Böden gemäß Bodengutachten, einschließlich Sätzen der
Verbauträger. Nach dem Einsetzten der Verbauträger
werden
diese mittels leichter Vibration auf eine
erforderliche Tiefe
gedrückt und der Ringraum verdichtet.
Ausfachung zwischen den Verbauträgern im oberen
Bereich bis
ca. 2,00m unter Gelände mit d=8cm Bohlen oder
Kanthölzern
ausführen. Die Bohlen werden angesetzt und innerhalb
der
Ausschachtungsarbeiten auf die erforderliche Endtiefe
gedrückt.
Ausbau der Platten innerhalb der Anfüllarbeiten durch
den AN.
Einschl. aller Eckausbildungen.

Freie Höhe : ca. 4,00 m
Einbindetiefe: ca. 2,00m
Profillänge: ca. 6,00m

Bohlträgerabstand: < 2,50m
Bohlträgerbreite: 30cm

Grundstandzeit: 4. Wochen

Siehe Anhang Vorbemessung Trägerbohlenverbau
Menge: 55,000 m

**05.0004 Vorhalten Träger-Bohlen-Verbau**
Verlängerung der Vorhaltung der Stahlplatten und der
Träger
über die Grundstandzeit hinaus.
Menge: 440,000 mWo

**05.0005 Prüfstatik Verbau**
Prüfstatik für die statischen Berechnungen zu den
Verbauarbeiten.
Menge: 1,000 psch

### Titel 06 Erdarbeiten Baubereich

*Hinweis*
Bei den Aushub-, Abbruch-,Aufnehm- und Rodungsarbeiten
sind in die Einheitspreise alle Kosten für Abtransport,
Entsorgung o.ä., einschl. aller Kippgebühren,
einzurechnen.

Zu den folgenden Positionen wird auf den Bericht zur
Kampfmitteluntersuchung vom 23.10.2025 verwiesen.

Die Durchführung ist mit der gebotenen Vorsicht zu
erfolgen, da ein Kampfmittelvorkommen in Teilbereichen
nicht
völlig ausgeschlossen werden kann.

Sofern der Verdacht auf Kampfmittel aufkommt, ist die
Arbeit sofort einzustellen und der Staatliche
Kampfmittelräumdienst (in Abstimmung mit der
Bauleitung) zu verständigen

Ist bei der Durchführung der Bauvorhaben der Erdaushub
außergewöhnlich verfärbt oder werden verdächtige
Gegenstände beobachtet, sind die Arbeiten sofort
einzustellen und es ist unverzüglich der
Kampfmittelbeseitigungsdienst durch die örtliche
Ordnungsbehörde oder Polizei zu verständigen (im
Abstimmung mit der Bauleitung).

Zu den Bodenverhältnissen und Bodenbelastungen wird
auf das
Bodengutachten vom 02.09.2025 verwiesen.

**06.0001 Schürfe Fundament Bestand**
Bei dem Bestandsgebäude muss bauseitig die Tiefe des
Fundamentes ermittelt werden.
Vom AN ist hierzu eine Baggerschürfe im Bereich des
Bestandsgebäudes durchzuführen. Aushub mit geeignetem
Bagger unter besonderer Sorgfalt im Bereich des
Bestandsbauwerks ausführen. Schürfe für die
Begutachtung
offen halten. Nach Freigabe durch die Bauleitung die
Baugrube
mit dem anstehenden Aushubmaterial wieder fachgerecht
verfüllen und lagenweise verdichten.
Menge: 1,000 psch

**06.0002 Grundstück säubern**
Teilfläche zur Vorbereitung von Bauarbeiten von
kleinerem
Bewuchs säubern, einschl. Abfuhr
von der Baustelle zu einer vom Auftragnehmer gewählten
Kippe.
Menge: 50,000 m²

**06.0003 Abbruch Asphaltschicht mit Abfuhr**
Aushub Asphaltschicht, d=1- 4 cm, für Baugruben,
einschl.
abfahren und deponieren.
Der Asphalt ist der Verwertungsklasse A nach RuVA StB
01
zuzurechnen, s. Bodengutachten.
Menge: 1330,000 m²

**06.0004 Asphaltschnitte**
in der Asphaltschicht vor dem Abbruch ausführen.
Asphaltdicke 1-4 cm.
Menge: 100,000 m

**06.0005 Abbruch Treppe Schulhof**
Abbruch einschl. Handlauf, seitlich lagern und
entsorgen.

Material: Waschbeton
Breite:  ca. 3,75 m
Anzahl Stufen: 9

Ausführung:
- Erschütterungsarme Durchführung
- Einsatz geeigneter Geräte unter Berücksichtigung der
Lage
auf dem Schulgelände
Menge: 1,000 St

**06.0006 Wand Lichtgraben abbrechen**
Wand im Außenbereich abbrechen.
Wand schonend abtragen und auf einem etwa 2 km
entfernten
Grundstück abladen.

Die Wand besteht aus: Natur-Bruchsteinmauerwerk
Wanddicke ca. 40 cm

Ausführung:
- Abbruch vollständig einschließlich aller
Mauerwerksbestandteile
- Erschütterungsarme Durchführung
- Einsatz geeigneter Geräte unter Berücksichtigung der
Lage
auf dem Schulgelände

Besonderheiten:
- Unregelmäßiges Mauerwerk mit vermörtelten Fugen
-Teilweise geneigte, nicht standsichere Konstruktion
-Steine dürfen nicht beschädigt werden, da zur
Wiederverwendung vorgesehen

Die Wand wird bauseitig in Teilen wieder hergestellt.
Menge: 15,000 m³

**06.0007 Ausbau Naturstein-Abdeckplatten MM**
Schonender Ausbau der vorhandenen
Naturstein-Abdeckplatten.

Leistungen:
-Lösen, Abheben und Separieren der Platten
-Brucharme Gewinnung zur Wiederverwendung
-Steine dürfen nicht beschädigt werden, da zur
Wiederverwendung vorgesehen

Breite ca. 45 cm, Dicke ca. 3-4 cm
Menge: 10,000 m²

**06.0008 Fundament abbrechen MM**
Abbrechen, abfahren und entsorgen ggf. vorhandener
Fundamente der Wand Lichtgraben.

Annahmen:
- Fundamentart und -tiefe unbekannt
- Kalkulationsgrundlage: bis 80 cm unter
Geländeoberkante
- Für die Abrechnung Aufmaß vor Wiederverfüllung.

Hinweis:
Fundament ist vor Ort eigenständig zu erkunden und in
die
Kalkulation einzubeziehen.
Menge: 10,000 m³

**06.0009 Mutterboden abschieben und entsorgen**
Mutterboden, Dicke ca. 25 cm, abschieben einschl.
abfahren
und entsorgen.
Menge: 100,000 m³

**06.0010 Aushub Oberboden mit Abfuhr**
Bodenaushub Oberboden, Dicke ca. 38-46 cm, für
Baugruben,
Fundamentausschachtungen, Gebäudeabtragungen und
Unterfangungen, einschl. abfahren und entsorgen.
Keine Zuordnung BM, s. Bodengutachten.

Schicht Ib gem. Bodengutachten (s. Anhang)
Menge: 25,000 m³

**06.0011 Aushub Hartsteinbruch unter Asphalt mit Abfuhr**
Bodenaushub Hartsteinbruch unter Asphaltschicht, >BM-F1
(PAK im Eluat), DK 0, s. Bodengutachten. Dicke ca.
11-43 cm,
unterhalb der Asphaltsschicht, für Baugruben,
Fundamentausschachtungen, Gebäudeabtragungen und
Unterfangungen, einschl. abfahren und entsorgen.

Schicht Ia gem. Bodengutachten (s. Anhang)
Menge: 110,000 m³

**06.0012 Aushub Lehmboden mit Abfuhr**
Bodenaushub Lehmboden, >BM-F3 (Blei im Feststoff), DK
0, s.
Bodengutachten. Dicke ca. 77-83 cm, für Baugruben,
Fundamentausschachtungen, Gebäudeabtragungen und
Unterfangungen, einschl. abfahren und entsorgen.

Schicht IIa gem. Bodengutachten (s. Anhang)
Menge: 285,000 m³

**06.0013 Aushub verlehmter Kalksteinbruch mit Abfuhr**
Bodenaushub verlehmter Kalksteinbruch, >BM-F3 (Blei im
Feststoff), DK 0, s. Bodengutachten. Dicke ca. 88-342
cm für
Baugruben, Fundamentausschachtungen Gebäudeabtragungen
und Unterfangungen, einschl. abfahren und entsorgen.

Schicht IIb gem. Bodengutachten (s. Anhang)
Menge: 1300,000 m³

**06.0014 Aushub Grundgebirge mit Abfuhr**
Bodenaushub Grundgebirge, diagonal verlaufend,
unterschiedliche Tiefen ab 1 cm, bestehend aus
devonischem
Massenkalk, für Baugruben, Fundamentausschachtungen und
Gebäudeabtragungen, abfahren und entsorgen.
BM-0, der Boden weist geogen bedingt einen hohen
Bleigehalt
auf, s. Bodengutachten.

Schicht III gem. Bodengutachten (s. Anhang)
Menge: 176,000 m³

**06.0015 Zulage für Zwischenlagerung**
Aushub der vorherigen Position im Baustellenbreich
sortenrein für bauseitige Besprobung zwischenlagern,
Fläche unterhalb des Aushubs mittels Plane schützen,
Aushubmaterial abplanen und vor Wind schützen,
Menge: 20,000 m³

**06.0016 Zulage Hindernisse im Boden**
aus Naturstein, Beton, Mauerwerk o.Ä. lösen, aussieben
und
entsorgen. Das Hindernis muss mit Fotos dokumentiert
werden,
die dem AG zur Verfügung gestellt werden.
Menge: 5,000 m³

**06.0017 Zulage Verunreinigungen im Boden**
aus Wurzelwerk o.Ä.  lösen, aussieben und entsorgen
Menge: 5,000 m³

**06.0018 Zulage für Handschachtung Lehmboden**
Die Handschachtung muss vom AN mit Fotos dokumentiert
werden. Diese sind dem AG auf Verlangen vorzulegen.
Menge: 5,000 m³

**06.0019 Zulage für Handschachtung verlehmter Kalksteinbruch**
Die Handschachtung muss vom AN mit Fotos dokumentiert
werden. Diese sind dem AG auf Verlangen vorzulegen.
Menge: 5,000 m³

**06.0020 Zulage für Handschachtung Grundgebirge**
Die Handschuchtung muss vom AN mit Fotos dokumentiert
werden. Diese sind dem AG auf Verlangen vorzulegen.
Menge: 2,000 m³

**06.0021 Schotter für Bodenaustausch**
Schotter aus Hartsteunbruch 0/45er oder 0/56er Körung,
Feinanteile (< 0,063 mm) < 5 %,  liefern, einbauen und
verdichten.
Einbau in max. 30 cm dicken Lagen mit Proctorenergie.
Kein RC-Material.
Die Auffüllung darf nicht mit Frontladern, Lkw's oder
anderen Geräten befahren werden.
Inkl. statische Lastplattendruckversuche mit
einem Ev2-Wert > 100 MN/m2. Die Nachweise sind dem AG
vorzulegen.
Ebene Oberfläche herstellen
Menge: 370,000 m³

**06.0022 PE-Folie**
2-lagig,
zur Trennung zwischen Bauteilen
Menge: 760,000 m²

**06.0023 Füllsand liefern**
Füllsand liefern, einbauen und verdichten im Bereich
von
Leitungen etc. neben dem Gebäude.
Kein RC-Material.
Die Auffüllung darf nicht mit Frontladern, Lkw's oder
anderen Geräten befahren werden.
Menge: 100,000 m³

**06.0024 Rückverankerte Felsdrahtnetze**
Sicherung der Felsböschungen im Bereich der Baugrube
mit
darüber aufgehenden Lockergesteinsböschungen durch
rückverankerte Felsdrahtnetze zum Schutz der
Bauarbeiter
sichern.
Höhe bis 2,00m.
Menge: 14,000 m

### Titel 07 Grundleitungen

#### Bereich 07.10 Grundleitungen und Zubehör

*Hinweis*
Rohrsystem, Kunststoff, Abwasser, heißwasserbeständig,
Stecken, in Außenanlagen / Erdreich

Rohrleitung aus Kunststoff (Polypropylen) nach DIN EN
1451-1, für Abwasser, heißwasserbeständig bis 95 °C,
als
Vollwandrohr, mineralverstärkt, Verbindung mit
Steckmuffen, einschl. Dichtring sowie Herstellen der
Verbindung, Verlegung nach DIN EN 1610, in vorhandenen
Graben, Rohrbettung wird gesondert vergütet,
Grabentiefe
bis 1,25 m, Form- und Verbindungsstücke werden
gesondert vergütet.
Ausführung einschl. Aushub des Grabens, Einsanden und
Verfüllen. Überschüssiges Aushubmaterial abfahren und
entsorgen. Dies ist in den nachfolgenden Positionen
einzukalkulieren.

**07.10.0001 Rohrleitung, Kunststoff, Abwasser, DN / OD 100**
Rohrleitung, Kunststoff, Abwasser, DN / OD 100

Rohrleitung für Abwasser, aus Polypropylen, nach
vorheriger
Beschreibung, in DN / OD 100.
Menge: 61,000 m

**07.10.0002 Rohrleitung, Kunststoff, Abwasser, DN / OD 125**
Rohrleitung, Kunststoff, Abwasser, DN / OD 125

Rohrleitung für Abwasser, aus Polypropylen, nach
vorheriger
Beschreibung, in DN / OD 125.
Menge: 4,000 m

**07.10.0003 Rohrleitung, Kunststoff, Abwasser, DN / OD 160**
Rohrleitung, Kunststoff, Abwasser, DN / OD 160

Rohrleitung für Abwasser, aus Polypropylen, nach
vorheriger
Beschreibung, in DN / OD 160.
Menge: 15,000 m

**07.10.0004 Rohrleitung, Kunststoff, Abwasser, DN / OD 200**
Rohrleitung, Kunststoff, Abwasser, DN / OD 200

Rohrleitung für Abwasser, aus Polypropylen, nach
vorheriger
Beschreibung, in DN / OD 200.
Menge: 21,000 m

**07.10.0005 Bogen, Kunstsoff, Abwasser, DN / OD 100, 45°**
Bogen, Kunstsoff, Abwasser, DN / OD 100, 45°

Bogen, für Abwasser, aus Polypropylen, für Rohrsystem
nach
vorheriger Beschreibung, in DN / OD 100, 45°.
Menge: 27,000 St

**07.10.0006 Bogen, Kunstsoff, Abwasser, DN / OD 125, 45°**
Bogen, Kunstsoff, Abwasser, DN / OD 125, 45°

Bogen, für Abwasser, aus Polypropylen, für Rohrsystem
nach
vorheriger Beschreibung, in DN / OD 125, 45°.
Menge: 4,000 St

**07.10.0007 Abzweig, Kunstsoff, Abwasser, DN / OD 100, 45°**
Abzweig, Kunstsoff, Abwasser, DN / OD 100, 45°

Abzweig, für Abwasser, aus Polypropylen, für
Rohrsystem nach
vorheriger Beschreibung, abgehende Stutzen mit
Steckmuffe, in
DN / OD 100, 45°.
Menge: 2,000 St

**07.10.0008 Abzweig, Kunstsoff, Abwasser, DN / OD 160, 45°**
Abzweig, Kunstsoff, Abwasser, DN / OD 160, 45°

Abzweig, für Abwasser, aus Polypropylen, für
Rohrsystem nach
vorheriger Beschreibung, abgehende Stutzen mit
Steckmuffe, in
DN / OD 100, 45°.
Menge: 4,000 St

**07.10.0009 Reduzierstück, Kunstsoff, Abwasser, DN / OD 160 - 100**
Reduzierstück, Kunstsoff, Abwasser, DN / OD 160 - 100

Reduzierstück, für Abwasser, aus Polypropylen, für
Rohrsystem
nach vorheriger Beschreibung, Reduzierung von DN / OD
160
auf 100.
Menge: 3,000 St

**07.10.0010 Reduzierstück, Kunstsoff, Abwasser, DN / OD 160 - 125**
Reduzierstück, Kunstsoff, Abwasser, DN / OD 160 - 125

Reduzierstück, für Abwasser, aus Polypropylen, für
Rohrsystem
nach vorheriger Beschreibung, Reduzierung von DN / OD
160
auf 125.
Menge: 2,000 St

**07.10.0011 Bodendurchführung, Kunststoff, Abwasser, DN 100**
Bodendurchführung, Kunststoff, Abwasser, DN 100

Bodendurchführung, für Abwasser, aus Polypropylen, für
Rohrsystem nach vorheriger Beschreibung, in DN / OD
100, mit
umlaufendem Gummidichtring aus TPE, zum direkten
Einbau in
die Bodenplatte, mit Verschlussdeckel.
Menge: 8,000 St

**07.10.0012 Bodendurchführung, Kunststoff, Abwasser, DN 125**
Bodendurchführung, Kunststoff, Abwasser, DN 125

Bodendurchführung, für Abwasser, aus Polypropylen, für
Rohrsystem nach vorheriger Beschreibung, in DN / OD
125, mit
umlaufendem Gummidichtring aus TPE, zum direkten
Einbau in
die Bodenplatte, mit Verschlussdeckel.
Menge: 2,000 St

**07.10.0013 Enddeckel, Kunstsoff, Abwasser, DN / OD 100**
Enddeckel, Kunstsoff, Abwasser, DN / OD 100

Enddeckel, für Abwasser, aus Polypropylen, für
Rohrsystem
nach vorheriger Beschreibung, in DN / OD 100.
Menge: 4,000 St

**07.10.0014 Enddeckel, Kunstsoff, Abwasser, DN / OD 160**
Enddeckel, Kunstsoff, Abwasser, DN / OD 160

Enddeckel, für Abwasser, aus Polypropylen, für
Rohrsystem
nach vorheriger Beschreibung, in DN / OD 160.
Menge: 1,000 St

**07.10.0015 Enddeckel, Kunstsoff, Abwasser, DN / OD 200**
Enddeckel, Kunstsoff, Abwasser, DN / OD 200

Enddeckel, für Abwasser, aus Polypropylen, für
Rohrsystem
nach vorheriger Beschreibung, in DN / OD 200.
Menge: 2,000 St

**07.10.0016 Dichtheitsprüfung Rohrleitungsnetz Abwasser, in Teilstrecken**
Dichtheitsprüfung Rohrleitungsnetz Abwasser, in
Teilstrecken

Dichtheitsprüfung, als Abnahmeprüfung, der
Abwasserleitungen
Rohrleitung aus Kunststoff (Polypropylen) nach DIN EN
1451-1,
Rohrdimensionen DN 100 - 200, einschließlich aller
erforderlichen Anlagen, Abdichtungen, Verankerungen und
Rohrverschlüssen durchführen, Rohrleitungen im
Rohrgraben,
Prüfmedium Wasser oder Gas.
Menge: 5,000 St

*Hinweis*
Anlagenkennzeichnung

**07.10.0017 Leitungskennzeichnung Abwasser, erdverbaut**
Leitungskennzeichnung Abwasser, erdverbaut

Oberirdische Leitungskennzeichnung / Lagekennzeichnung
für erdverbaute Abwasserleitungen herstellen, in den
Außenanlagen, für späteren Anschluss eines
Fremdgewerks.
Menge: 6,000 St

#### Bereich 07.20 Hauseinführungen Haustechnik und Zubehör

*Hinweis*
Hauseinführung Heizungstechnik und Zubehör

**07.20.0001 Hauseinführungsbogen, PE-Xa, Heizungswasser, DUO-Rohr, 2x - 63 x 5,8 mm / DN 50, vorgedämmt**
Hauseinführungsbogen, PE-Xa, Heizungswasser,
DUO-Rohr, 2x - 63 x 5,8 mm / DN 50, vorgedämmt

Bogen als Hauseinführungsbogen, aus PE-Xa, Verbindung
durch Klemmen, 90 Grad, für DUO-Rohrleitungssystem aus
Kunstsoff (PE-Xa) nach EN 15632, DIN EN ISO 15875-5,
für
Heizungswasser, max. Betriebstemperatur bis 95 °C, max.
Betriebsüberdruck 6 bar, mit werksseitig aufgebrachter
Wärmedämmung 100% gemäß Gebäudeenergiegesetz aus
Polyurethanschaum, Rohrleitung 2x - 63 x 5,8 mm / DN
50,
vorgedämmt, Schenkellänge 1.100 x 1.600 mm,
freiliegende
Rohrenden 250 mm
Menge: 1,000 St

**07.20.0002 Mauer-/Betondichtring, AD 225 mm**
Mauer-/Betondichtring, AD 225 mm

Mauer-/Betondichtring, aus Kunststoff, für Rohrsystem
nach
vorheriger Beschreibung, AD 225 mm, zum direkten
Einbau in
die Bodenplatte.
Menge: 1,000 St

**07.20.0003 Blindstopfen, Messing, AD 63 mm**
Blindstopfen, Messing, AD 63 mm

Blindstofen, aus Messing/Rotguss, Verbindung durch
Klemmen,
für Rohrleitung aus PE-Xa, für Heizungswasser,
Rohrdimension
AD 63 mm.
Menge: 4,000 St

**07.20.0004 Schiebehülse, Messing, AD 63 mm**
Schiebehülse, Messing, AD 63 mm

Schiebehülse, aus Messing/Rotguss, Verbindung durch
Klemmen, für Rohrleitung aus PE-Xa, für Heizungswasser,
Rohrdimension AD 63 mm
Menge: 4,000 St

**07.20.0005 Schrumpfendkappe, PE-X, AD 182 - 250 mm**
Schrumpfendkappe, PE-X, AD 182 - 250 mm

Schrumpfendkappe als Rohrendabdeckung, zum Schutz
vor Eindringen von Feuchtigkeit, für Rohrleitungsaußendurchmesser von 182 - 250 mm, passend für zuvor
beschriebenes DUO-Rohr aus PE-Xa.
Menge: 1,000 St

*Hinweis*
Hauseinführung Trinkwasser und Zubehör

**07.20.0006 Hauseinführungsbogen DN 100, 1-fach, 6 m flex. Leerrohr**
Hauseinführungsbogen DN 100, 1-fach, 6 m flex. Leerrohr

Hauseinführung DN 100 / AD 110, für Strom, Wasser,
Erdwärme, Gas, bis Nennweite DN 50, als
Einsparten-Gebäudeeinführung bei nicht unterkellerten
Gebäuden, mit Aufstellvorrichtung mit
Standfußverlängerung, mit Dichtungspaket zum
bodenplattenbündigen Einbau, mit flexiblem Leerrohr 110
mm, 6,0 m Länge, Biegeradius 1,0 m, mit Leerrohraufsatz
DN 100 (Höhe 250 mm) und Scheibendichtung, mit
Rohrabschlussstopfen
Menge: 1,000 St

**07.20.0007 Estrichaufsatzstück DN 100, 1-fach, bis 280 mm Bodenaufbau**
Estrichaufsatzstück DN 100, 1-fach, bis 280 mm
Bodenaufbau

Aufsatzstück für zuvor beschriebenen
Hauseinführungsbogen DN 100, mit Höhenfixierung,
Schutzfolie und Gleitmittel.
Menge: 1,000 St

*Hinweis*
Hauseinführung Elektrotechnik und Zubehör

**07.20.0008 Hauseinführungsbogen DN 160, 3-fach, mit Anschlussmuffe für Leerrohr**
Hauseinführungsbogen DN 160, 3-fach, mit
Anschlussmuffe für Leerrohr

Hauseinführung DN 160 für Strom, Wasser, Erdwärme, Gas,
bis Nennweite DN 50, als Mehrsparten-Gebäudeeinführung
(3-fach) bei nicht unterkellerten Gebäuden, mit
Aufstellvorrichtung mit Standfußverlängerung, mit
Dichtungspaket zum bodenplattenbündigen Einbau, mit
Anschlussmuffe für starres Leerrohr DN 160 und
Blinddeckel, Biegeradius 1,0 m, mit
Flansch-Dichteinsatz.
Menge: 1,000 St

**07.20.0009 Rohrleitung, Kunststoff, Kabelzugrohr, DN / OD 160**
Rohrleitung, Kunststoff, Kabelzugrohr, DN / OD 160

Rohrleitung aus Kunststoff (Polypropylen) nach DIN EN
1451-1, als Kabelzugleerrohr, als Vollwandrohr,
mineralverstärkt, Verbindung mit Steckmuffen, einschl.
Dichtring sowie Herstellen der Verbindung, Verlegung
nach
DIN EN 1610, in vorhandenen Graben, Rohrbettung wird
gesondert vergütet, Grabentiefe bis 1,25 m, Form- und
Verbindungsstücke werden gesondert vergütet.
Menge: 18,000 m

*Hinweis*
Anlagenkennzeichnung

**07.20.0010 Leitungskennzeichnung Hauseinführung Haustechnik, erdverbaut**
Leitungskennzeichnung Hauseinführung Haustechnik,
erdverbaut

Oberirdische Leitungskennzeichnung / Lagekennzeichnung
für erdverbaute Hauseinfühungspunkte herstellen, in den
Außenanlagen, für späteren Anschluss eines
Fremdgewerks.
Menge: 3,000 St

### Titel 08 Mauerarbeiten

#### Bereich 08.01 Mauerwerk

**08.01.0001 Mauerwerk KSL, d = 65cm, UG**
Mauerwerk herstellen Wandstärke d = 65 cm,
Format 2 DF im Dickbettmörtel verlegt.
RDK 1,8, Druckfestigkeitsklasse SFK 12.
Menge: 4,000 m²

**08.01.0002 Mauerwerk KSL, d = 50 cm, EG**
Mauerwerk herstellen Wandstärke d = 50 cm,
Format 2 DF im Dickbettmörtel verlegt.
RDK 1,8, Druckfestigkeitsklasse SFK 12.
Menge: 6,000 m²

**08.01.0003 Mauerwerk KSL, d = 38 cm, 1+2.OG**
Mauerwerk herstellen Wandstärke d = 38 cm,
Format 2 DF im Dickbettmörtel verlegt.
RDK 1,8, Druckfestigkeitsklasse SFK 12.
Menge: 10,000 m²

**08.01.0004 Anschlussfugen Mauerwerk an Mauerwerk**
in Stumpfstoßtechnik, mit Edelstahl-Flachstahlankern,
einschl. Vermörteln der Anschlussfugen mit dem
Bestandsmauerwerk.
Menge: 18,000 m

**08.01.0005 Unterfangung Bestandsfundament KS**
Abschnittweises Unterfangen der Fundamente
Bestandsgebäude.
KS Format 2 DF im Dickbettmörtel,
RDK 1,8, Druckfestigkeitsklasse SFK 12.
Menge: 28,000 m²

### Titel 09 Beton- und Stahlbetonarbeiten

#### Bereich 09.01 Beton und Schalung

*Hinweis*
Die Betonfestigkeitsklassen sind in den jeweiligen
Positionen
genannt.
Ausführung einschl. aller Eckausbildungen, Anschlüsse
etc.

*Hinweis*
Wände, Sohlen und Unterfahrten fugenlos und
wasserundurchlässig mit WU-Beton C25/30 WU,
innen XC1, WO
außen XC 2, WF,
mit Einbauteilen als Weiße Wanne mit Rissebewehrung
nach DIN 1045 zum Schutz gegen Schichtenwasser,
einschl. wasserdichtem Verschließen der Abstandshalter
der Wandschalung,
einschl. wasserundurchlässiger Ausführung der
Arbeitsfugen an den vom Auftragnehmer gewählten
Betonierabschnitten, außer der Arbeitsfuge zwischen
Sohle und Wand.

*Hinweis*
Der Sichtbeton soll glatt und ohne sichtbare Öffnungen
von Schalankern erstellt werden. Der Beton ist nach dem
Ausschalen gegen Verschmutzung während der gesamten
Baumaßnahme zu sichern.

Als einseitig glatte Schalung, einschl. Ränder,
mit planen Betoniertafeln nach Plan des Architekten.
Lage der Schalelemente ist vor Ausführung abzustimmen.

Sichtbetonklasse SB3

**09.01.0001 Einzelfundament Stütze**
aus Beton C 25/30.
Länge x Breite 2,0 x 2,0 x 0,4 m
Einschl. Schalung.
Menge: 2,000 stck

**09.01.0002 Streifenfundament 50/40 cm**
aus Beton C 25/30
Breite x Höhe 0,5 x 0,4 m.
Einschl. Schalung.
Einschl. Anarbeiten an Bestandsfundamente.
Menge: 1,500 m

**09.01.0003 Winkelstützwand, d= 30 cm, h = 3,40m, WU-Beton**
Winkelstützwände zum Durchgang zwischen Bestand und
Neubau. Als Gründung für den Neubau.
Beton C 25/30. WU-Beton.
Wandhöhe 3,40 m, sichtbare Höhe über Gelände ca. 2,55
m,
Waagerechtes Bauteil 2,30 m, Wandstärke waagerechtes
und
senkrechtes Bauteil 30 cm
Einschl. Schalung: Sichtbetonoptik an sichtbar
bleibender
Fläche zum Durchgang h= 2,55 m. (siehe Beschreibung
Sichtbeton)
Bei Ausführung als Fertigteile statische Umbemessung,
einschl. Prüfung und Prüfgebühren sowie die Abdichtung
der
Fugen zu Lasten AN.
Menge: 23,000 m

*Hinweis*
aus bewehrtem Schwerbeton,
bestehend aus 0,99 m breiten Einzelelementen,
an den Stoßfugen dauerhaft zu verbinden,
Stoßfugen sind auf der Rückseite abzudichten,
zur Herstellung der Böschungs-Stützwand.
Alle Anschlüsse an umliegende Bauteile, z.B. Gebäude,
sind so
abzudichten, dass Wasser oder Feinteile nicht
durchdringen
können. Ausführung z.B. mit Bitumenbahn auf der
fußzugewandten Seite.

Ausreichend zur Aufnahme der Lasten entsprechend
folgender Lastfälle:
  SF  an Straßenflächen (PKW, LKW, Feuerwehr)
  GF  an Grünflächen und Gehwegen

Oberfläche als glatter Sichtbeton.
Typ A =  einschl. kompletter glatter Sichtbeton
beidseitig,
 Oberkante in Sichtbetonoberfläche
Typ B =  einschl. glatter Sichtbeton Innenseite 45cm
ab OK
 und kompletter glatter Sichtbeton Außenseite,
 Oberkante in Sichtbetonoberfläche

Ausführung einschl. tragfähigem, frostfreien Unterbau
aus
Fundamentbeton auf einer Frostschutzschicht.

Hinterfüllung mit frostbeständigem und sickerfähigem
Material.

Drainage ist in seperater Position erfasst.

**09.01.0004 Winkelstützwand, d= 30cm, h = 4,10m, WU-Beton, Typ B**
Winkelstützwände zum Durchgang zwischen Bestand und
Neubau. Als Randeinfassung für den Außenbreich, neben
dem
Neubau.
Beton C 25/30. WU-Beton.
Wandhöhe 4,10 m, sichtbare Höhe über Gelände ca. 3,25
m,
Waagerechtes Bauteil 2,30 m, Wandstärke waagerechtes
und
senkrechtes Bauteil 30 cm
Einschl. Schalung: Sichtbetonoptik an sichtbar
bleibender
Fläche zum Durchgang h= 3,25 m und Rückseitig 45cm ab
OK.
Typ B

Bei Ausführung als Fertigteile statische Umbemessung,
einschl. Prüfung und Prüfgebühren sowie die Abdichtung
der
Fugen zu Lasten AN.
Menge: 3,500 m

**09.01.0005 L-Steine 2,55 x 0,99 x 1,50, d= 25 cm, Typ B**
H x B x Fußlänge : 2,55 x 0,99 x 1,50m
Dicke : 25 cm
Typ B

Alle Kanten gefast 5/5 mm.

Drainage ist in seperater Position erfasst.
Menge: 5,000 St

**09.01.0006 L-Steine 2,55 x 0,99 x 1,50, d= 15 cm, Typ B**
H x B x Fußlänge : 2,55 x 0,99 x 1,50m
Dicke : 15 cm
Typ B

Alle Kanten gefast 5/5 mm.

Drainage ist in seperater Position erfasst.
Menge: 2,000 St

**09.01.0007 L-Steine 1,80 x 0,99 x 1,10, d= 15 cm, Typ B**
H x B x Fußlänge : 1,80 x 0,99 x 1,10m
Dicke : 15 cm
Typ B

Alle Kanten gefast 5/5 mm.

Drainage ist in seperater Position erfasst.
Menge: 4,000 St

**09.01.0008 L-Stein 2,55 x 0,99 x 1,50, d= 25 cm, Typ A**
H x B x Fußlänge : 2,55 x 0,99 x 1,50m
Dicke : 25 cm
Typ A

Alle Kanten gefast 5/5 mm.

Drainage ist in seperater Position erfasst.
Menge: 6,000 St

**09.01.0010 Drainage im Bereich der L-Steine**
Drainageleitung hinter L-Steinen zur Ableitung von
Sickerwasser.

Ausführung bestehend aus:
- Dränrohr DN 100, gelocht und mit Muffenverbindung
- Verlegung mit einem gleichmäßigen Längsgefälle von
min.
0,5%
- Bettung und vollständige Umhüllung des Dränrohres mit
filterstabilem Drainkies Körnung 16/32er, mindestens
15cm uter
und 20cm über Rohrscheitel
- Hinterfüllung im Bereich der Winkelstütze mit
filterstabilem
Drainkies
- Vollständige Umhüllung der Kiespackung mitGeovlies
aus
Polypropylen, schwarz, 160g/m², in erforderlicher
Geotextilrobustheitsklasse liefern und als Trenn- und
Filterschicht mit ca. 20cm Überlappung verlegen
Menge: 9,000 m

**09.01.0011 Zulage Drainage an vorh. Ablauf**
Drainageleitung hinter L-Steinen zur Ableitung von
Sickerwasser an vorhandenen Entwässerungsanschluss
anschließen
Menge: 2,000 St

**09.01.0012 Stahlbeton-Bodenplatte, d= 25 cm, WU-Beton**
aus Beton C 25/30, d= 25 cm. WU-Beton.
Einschl. Schalung.
Menge: 703,000 m²

**09.01.0013 Aussparung in Bodenplatte als Zulage**
Größe ca. 0,3x0,3m
Ausführung einschl. Schalung.
Menge: 9,000 St

**09.01.0014 Stahlbeton-Bodenplatte Aufzugunterfahrt, d= 30 cm, WU-Beton**
aus Beton C 25/30, d= 30 cm. WU-Beton.
Einschl. Schalung:
Menge: 6,000 m²

**09.01.0015 Wände Unterfahrt Aufzug, d=30cm, WU-Beton**
Beton C25/30, d= 30 cm, WU-Beton,
Wandhöhe ca.310 cm (Anbindung Bestand) und 410 cm
(Bereich Unterfahrt).
Einschl. Schalung.
Menge: 22,000 m²

**09.01.0016 Wände Aufzugsschacht, d= 30 cm**
Beton C25/30, d= 30 cm.
Wandhöhe ca. 3,68 m
Einschl. Schalung.
Menge: 175,000 m²

**09.01.0017 Stahlbetonwand als Außenwand, d= 20 cm, WU-Beton**
aus Beton C 25/30, d= 20 cm, WU-Beton
Höhe= max. 2,80 m.
Einschl. Schalung. Oberfläche Innenseite Sichtbeton
Holzbrettschalung,
Menge: 97,000 m²

**09.01.0018 Stahlbetonsockel, d= 26 cm, WU-Beton**
aus Beton C 25/30, d= 26 cm, WU-Beton
Höhe= 0,30 m
Einschl. Schalung. Oberfläche Innenseite Sichtbeton
Menge: 25,000 m²

**09.01.0019 Stahlbetonwand als Innenwand d= 25 cm TRH**
aus Beton C 25/30, d= 25 cm im TRH.

Einschl. Schalung. Oberfläche Sichtbeton
Holzbrettschalung,
Menge: 18,000 m²

**09.01.0020 Stahlbetonwand als Innenwand Treppenauge d= 20 cm**
aus Beton C 25/30, d= 20 cm im TRH.

Wand als Brüstung zwischen Treppenlauf und an Podest
OG s.
Schnitt A-A
Wand in Treppenauge ca.  l= 3,60 m, h= ca. 3,20 - 4,85
m.
Wand unter Treppe l= ca. 1,7 m, h= ca. 3,20 m. In
dieser Wand
eine Türe anlegen 0,885 x 2,135 m.
Brüstung l= ca. 1,70 m, h= ca. 1,20 m.

Schräge gemäß Treppenlauf,
Oberfläche der Oberkante glatt geschliffen
einschl. Brechen der Kanten.

Einschl. Schalung. Oberfläche Sichtbeton
Holzbrettschalung,
Menge: 27,000 m²

**09.01.0021 Stahlbeton-Balken, B/H = 24/24 cm**
Höhe über Aufstandsflächen bis ca. 3,30m,
Betongüte C20/25,
Einschl. Schalung.
Menge: 2,500 m

**09.01.0022 Decke Aufzugschacht d= 16**
über Aufzugsschacht,
Dicke d= 16 cm
Beton C25/30
Einbauhöhe ca. 14,30 m ab OKFF EG Bestand.
Einschl. Schalung
Menge: 12,000 m²

**09.01.0023 Öffnung Decke Aufzugschacht als Zulage**
Größe 0,52x0,36m
Ausführung einschl. Schalung.
Menge: 1,000 St

**09.01.0024 Decke Verbindung Aufzugschacht und Bestand d= 20**
über Verbindung Aufzugsschacht und Bestand.
Dicke d=20 cm
Beton C25/30
Einbauhöhe ca. 3,50m
Einschl. Schalung.
Menge: 12,000 m²

**09.01.0025 Treppe EG-OG Beton 23 Stg.**
2-läufige Treppe EG-OG mit Podest,
bestehend aus:

Treppenlauf geradläufig, 11 Stg. 16,04/ 30 cm.
Breite 1,50 m.
Länge horizontal 3,00 m.
Dicke 20 cm an dünnster Stelle.

Treppenlauf geradläufig, 12 Stg. 16,04/ 30 cm.
Breite 1,50 m.
Länge horizontal 3,30 m.
Dicke 20 cm an dünnster Stelle.

Podest
l= ca. 3,20 m x b= ca. 1,65 m
Dicke 20 cm

Einschl. Schalung.
Bei Ausführung als Fertigteile statische Umbemessung,
einschl. Prüfung und Prüfgebühren zu Lasten AN.
Menge: 1,000 St

**09.01.0026 Wandöffnung < 2,5 m² als Zulage**
Wandöffnungen herstellen < 2,5 m² einschl. Schalung.
Menge: 6,000 St

**09.01.0027 Wandöffnung > 2,5 m² als Zulage**
Wandöffnungen herstellen > 2,5 m² einschl. Schalung.
Menge: 6,000 St

**09.01.0028 Anlegen Türöffnung Aufzugschacht ca. 1,20x2,30m**
erhöhte Maßtolleranz über alle Geschosse max. 10mm
Menge: 5,000 St

**09.01.0029 Zulage Sichtbetonschalung Wände**
Sichtbbetonschalung als Zulage zu Standardschalung.
Qualität gemäß "Beschreibung Sichtbeton".
Der Schutz der fertigen Oberflächen ist dort ebenfalls
beschrieben..
Menge: 88,000 m²

**09.01.0030 Genauigkeitszulage Sohle + Decken**
über die Anforderungen der DIN 18202 Stand 2019,
Tabelle 3 "Grenzwerte für Ebenheitsabweichungen" Zeile
2a,
Spalte 5 hinaus mit max. 15 mm.
Menge: 1,000 psch

**09.01.0031 ÜK2-Überwachung**
ÜK2-Überwachung von WU-Beton für alle betreffenden
Positionen der kompletten Baumaßnahme.
Menge: 1,000 psch

#### Bereich 09.02 Bewehrungen und Stahl

*Hinweis*
Parallel zur Bewehrung müssen bauseits
Blitzschutzleitungen innerhalb Fundamenten, Stützen,
Wänden
o.ä durch die Blitzschutzfirma gezogen werden. Diese
Arbeiten
sind eng zu koordinieren und jeweils entspr. den vom
Auftragnehmer gewählten Betonierabschnitten
rechtzeitig bei
der Objektüberwachung Blitzschutz (TGA) abzurufen.

**09.02.0001 Betonstahl, Lagermatten B 500**
Menge: 19200,000 kg

**09.02.0002 Betonstahl, Betonstabstahl B 500**
Menge: 3330,000 kg

**09.02.0003 Abstandhalter**
Abstandhalter, z.B.  SBA 10, SBA 15
Menge: 220,000 kg

**09.02.0004 Fundamenterder einlegen bauseitig**
Der Fundamenterder wird bauseitig eingelegt.
Erschwerniszulage für Koordination mit der zuständigen
Firma.
Menge: 1,000 psch

#### Bereich 09.03 Einbauteile, Zulage, Sonstiges

**09.03.0001 Abdichtung Arbeitsfuge mit Fugenblech**
Beschichtetes Fugenblech liefern und zwischen die
Bewehrung
einbauen gegen drückendes und nicht drückendes Wasser,
h= ca. 170 mm.
Einbindetiefe: mind. 30 mm
Lieferung einschl. aller notwendigen
Befestigungsmittel.
Menge: 125,000 m

**09.03.0002 Abdichtung mittels Klemmkonstruktion druckwasserdichtv**
Gebäudeanschlussfuge zwischen Alt- und Neubau.
Untergrund Bestand von vorh. Putz befreien und säubern.
Oberfläche der Baustellenstöße säubern und grundieren/
wasserdicht herstellen.
Geprüfte Gebäudeanschlußfuge mit Klemmfugenband aus PVC
weich, schwarz nach DIN 18541-2 einschl. Zubehör gemäß
allgemein bauaufsichtlichen Prüfzeugnis (abP).
Menge: 9,000 m

**09.03.0003 Dehnungsfugenband zum Bestand feuerbeständig**
Bei Dehnungsfuge zwischen Neubau und Bestand, b= 2 cm,
Dehnfugenband einbauen. Ausführung feuerbeständig.
Untergrund Bestand von vorh. Putz befreien und säubern.
Oberfläche der Baustellenstöße säubern und grundieren/
wasserdicht herstellen.
Einschl. Zubehör gemäß allgemein bauaufsichtlichen
Prüfzeugnis (abP).
Menge: 8,000 m

**09.03.0004 Einbau bauseits gelieferter Lastschlaufe**
Lastschlaufe einbauen in Beton. Die Lastschlaufen
werden
durch den Aufzugbauer beigestellt und ist nach deren
Montageplan einzubauen. Das Schachteinbauteil ist nach
dem
Einbau zu säubern.
Menge: 5,000 St

### Titel 10 Abdichtungs- und Dämmarbeiten

#### Bereich 10.01 Abdichtungsarbeiten

**10.01.0002 Bitumenabdichtung auf Außenwand und Aufzugsunterfahrt Höhe= ca. 3 m**
Abdichtung für die Wassereinwirkungsklasse W 2.1-E
nach DIN 18533,

Tiefschutzverkieselung aus wasserabweisenden
Kieselsäureverbindungen

Schlämmen mit mineralischer Dichtungsschlämme,
wasserundurchlässig, wasser- und frostbeständig

Zusatzabdichtung mit rissüberbrückender,
2-komponentiger Bauwerksabdichtung mit
kunststoffmodifizierter Bitumendickbeschichtung
Menge: 72,000 m²

**10.01.0003 Sockelabdichtung**
wie vor, jedoch bis ca. 20 cm über Gelände.
Menge: 25,000 m²

#### Bereich 10.02 Dämmarbeiten

**10.02.0001 Perimeterdämmung WLG 35 unter Bodenplatte, d = 12cm**
Wärmeleitfähigkeit ?-Bemessungswert für Anwendungen
gemäß DIN 4108-10 = 0,035 W/mK,
aus extrudiertem Polystyrol-Hartschaum
(FCKW- und HFCKW-frei) nach Perimeter-Zulassung,
entsprechend DIN 18164 Typ WD/WS
B1  schwerentflammbar  nach DIN 4102,
Druckspannung bzw. Druckfestigkeit nach DIN EN 826:
700 kPa, Druckspannung für Dauerdruckbelastung nach
DIN EN 1606 (Stauchung 2% nach 50 Jahren): 250 kPa,
Bemessungswert Dauerdruckspannung unter
Gründungsplatten: 355 kPa,
umlaufender Stufenfalz, zweilagig, dicht gestoßen und
im
Verband nach Werksvorschrift auf Feinplanum/
Sauberkeitsschicht lose verlegen.
Menge: 760,000 m²

**10.02.0002 Perimeterdämmung 0,035 vor Wänden, Fundamente + Bodenplatte, d = 12 cm**
Wärmeleitfähigkeit Bemessungswert für Anwendungen
gemäß DIN 4108-10 = 0,035 W/mK,
mit Dränrillen und Filtervlieskaschierung,
senkrecht vor Außenwänden, Fundamenten und Sohle,
aus extrudiertem Polystyrol-Hartschaum (FCKW- und
HFCKW-frei),
nach Perimeter-Zulassung,
entsprechend DIN 18164 Typ WD/WS
B1  schwerentflammbar  nach DIN 4102,
Druckspannung bzw. Druckfestigkeit nach DIN EN 826:
300 kPa, Druckspannung für Dauerdruckbelastung nach
DIN EN 1606 (Stauchung 2% nach 50 Jahren): 130 kPa,
umlaufender Stufenfalz, dicht gestoßen, mit
lösungsmittelfreiem
Kaltbitumenkleber punktweise (gleichmäßig verteilt)
nach
Werksvorschrift auf die abgedichtete Wandfläche
aufkleben.
Bei drückendem Wasser: vollflächige Verklebung der
Dämmplatten oder nichthinterläufige Verbindung mit
Beton.

d= 12 cm
Menge: 72,000 m²

### Titel 11 Stundenlohnarbeiten

*Hinweis*
Stundenlöhne
Stundenlöhne für unvorhergesehene Arbeiten,

einschl. aller Kosten und Zuschläge auf Nachweis
und Anordnung des Bauherrn bzw. der Bauleitung.

Leistungsstunden für Betriebsinhaber, Bauleiter,
Bauführer, Poliere usw. sind in die Kosten der
Facharbeiterstunden einzurechnen.

**11.0001 Facharbeiter**
Menge: 25,000 std

**11.0002 Helfer**
Menge: 25,000 std

**11.0003 Auszubildender**
Menge: 10,000 std

USt %: 19,00
